# Remmers SL Floor WD Art 01-3
Leistungsbeschreibung (GAEB 90, DA81)
Währung: EUR

## Remmers SL Floor WD Art 01-3
Datum: 10.09.24

*Hinweis*
Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

**1 Vorbemerkungen Industrieböden**
Die folgende Musterleistungsbeschreibung ist für
die Verwendung in Industrie-, Lager und
Produktionshallen erarbeitet worden und bezieht
sich nicht auf Wohn- und Aufenthaltsräume.

Die angegebenen Verarbeitungshinweise, Werkzeuge
und Verbrauchsangaben können nur als Empfehlung,
die auf eine langjährige Applikationserfahrung
beruhen, angenommen werden und müssen ggfs. den
örtlichen Gegebenheiten angepasst werden.
Die Eignung dieses Systemes ist vom Auftraggeber
und Auftragnehmer vor Ort zu prüfen.

Bodenflächen unterliegen einem nutzungsbedingten
Verschleiß. Die Lebensdauer hängt dem entsprechend
im wesentlichen von der individuellen Nutzung ab.
Um den nutzungsbedingten Verschleiß zu reduzieren
und die Lebensdauer zu verlängern, sind
Bodenflächen einer Grund- und Unterhaltspflege zu
unterziehen. Weitere Hinweise entnehmen Sie bitte
den Remmers Reinigungs- und Pflegehinweisen für
Bodenbeschichtungssysteme.

Da die Viskosität von Beschichtungsstoffen
temperaturabhänig ist, ist die resultierende
Oberflächenstruktur der Strukturbeschichtung
stark abhängig von den Baustellenbedingungen sowie
der Verarbeitung und liegt somit außerhalb der
Produkthaftung.
Menge: 0,000 m²

**2 Untergrunduntersuchung und -prüfung**
Untergrund Prüfung und Dokumentation gemäß gültigen
Regelwerken.
Menge: 0,000 m²

**3 Stahlkugelstrahlen**
Untergrundvorbehandlung der Bodenflächen mittels
Stahlkugelstrahlverfahren
Menge: 0,000 m²

**4 Rissanierung mit einem 2K EP Injektionsharz (niederviskos)**
*** Bedarfsposition ohne GB
Maschinell aufgeweitete Risse in der zu
beschichtenden Bodenfläche mittels Pinselinjektion
bis zurvollständigen Sättigung mit einem
niedrigviskosen,lösemittelfreien 2-K
EP-Injektionsharz tränken.

gewähltes Produkt oder gleichwertig:
Remmers IR Epoxy 360

Produktkenndaten:
Dichte, Komp. A: 1,1 g/cm■,  Komp. B: 0,94 g/cm■
Viskosität der Mischung bei (12 °C): 1100 mPas
Viskosität der Mischung bei (23 °C): 360 mPas
Druckfestigkeit: 45 N/mm²
Biegezugfestigkeit: 53 N/mm²
Haftzugfestigkeit: 4,3 N/mm² trocken
Zugfestigkeit: 20 N/mm²
Reißdehnung: 28 %
Schrumpf: < 3 %
Glasübergangstemperatur: > 40 °C

Abgerechnet wird diese Position nach Verbrauch
Injektionsharz je kg. In den Einheitspreis ist der
Lohnanteil mit einzurechnen.

Verbrauch:
ca. 0,4-0,7 kg/lfdm.  IR Epoxy 360 <6872>
(oder: ca. 1,1 kg/dm■ Hohlraum)
Menge: 0,000 m

**5 Rissverspachtelung 2K EP Bindemittel**
*** Bedarfsposition ohne GB
Liefern und Herstellen eines Riss-Spachtels zur
oberflächlichen Anarbeitung mit einem thixotropierten
2-K EP-Harz - nonylphenol-,
lösemittel- und weichmacherfrei.

gewähltes Produkt oder gleichwertig:
Remmers Epoxy BH 100
Remmers ADD TX

Oberfläche bei Überschreitung der Wartezeit für
Überarbeitung gezielt abstreuen mit Quarz 03/08, ca. 1
kg/m².

Farbton: transparent

Produktkenndaten -
Im Anlieferungszustand:
Komponente A, Komponente B, Mischung,
Viskosität (25 °C): 950 mPa s, 50 mPa s, 450 mPa s,
Dichte (20 °C): 1,16 g/cm■, 1,00 g/cm■, 1,10 g/cm■,

Im ausreagierten Zustand
Druckfestigkeit ca. 65 N/mm² *
Biegezugfestigkeit ca. 20 N/mm² *

* Epoxidharzmörtel 1 : 10 mit Normsand
Die genannten Werte stellen typische
Produkteigenschaften dar und sind nicht als
verbindliche
Produktspezifikationen zu verstehen.

Abgerechnet wird diese Position nach Verbrauch
je kg. In den Einheitspreis ist der
Lohnanteil mit einzurechnen.

Verbrauch:
mind. 0,30 kg/m²  Epoxy BH 100 <0905>
anteilig ca. 5-10%  ADD TX Neu Neu (je nach Bedarf)
<0942>
Menge: 0,000 m

**6 Entfernen von Hohlstellen - Senkrechter Einschnitt um Fehlstellen**
*** Bedarfsposition ohne GB
Markieren von Fehl- und Hohlstellen und
durch fachgerechten Begrenzungsschnitt/Einschnitt
begrenzen.
Anschließend alle zweifelhaft
erscheindenden Teil bis zum tragfähigen
Untergrund entfernen.

Abbruchreste restfrei entfernen und fachgerecht
entsorgen.
Menge: 0,000 m²

**7 Aufmörteln mit einem 2K EP Mörtel mit Sieblinie (1:8)**
*** Bedarfsposition ohne GB
Kunstharzgebundener Mörtel bestehend aus einem
2-K EP-Bindemittel und Quarzsandsieblinie im
Mischungsverhältnis bis 1:8 GT.

Farbton: transparent

Produktkenndaten -
Im Anlieferungszustand:
Komponente A, Komponente B. Mischung,
Viskosität (25 °C): 870 mPa s, 200 mPa s, 600 mPas,
Dichte (20 °C) 1,12 g/cm■, 1,03 g/cm■, 1,10 g/cm■,
Im ausreagierten Zustand:
Druckfestigkeit ca. 40 N/mm² *
Biegezugfestigkeit ca. 10 N/mm² *
* Epoxidharzmörtel 1 : 10 mit Normsand

Schadstellentiefe:  bis 50 mm
Schadstellengröße: beliebig

In den Einheitspreis ist das Liefern und
Herstellen der 2-K EP-Haftbrücke mit
einzukalkulieren.

Verbrauch:
Für Grundierung:
mind 0,30 kg/m  Epoxy ST 100 <0905>
(je nach Saugfähigkeit/Porosität des Untergrundes)
mind. 0,25 kg/(m²+mm)  Epoxy BH 100 <0905>
ca. 2,0 kg/(m²+mm)  SelectMix 0/10 <6750>
Menge: 0,000 m²

**8 Grundierung mit einem wäss. pigm., gefüllt 2K EP- Bindemittel (CC)**
Liefern und Herstellen einer Grundierung auf dem
vorbereiteten Beton/Zementestrich mit einem
wässrigen, lösemittelfreien, pigmentierten 2-K
EP-Bindemittel.

gewähltes Produkt oder gleichwertig:
Remmers Epoxy BS 4000

Farbton: nach Wahl des AG

Anwendungsbereich:
- Grundierung, Ausgleichs- und Basisbeschichtung in
Remmers WDD-Systemen,
- Grundierung und Basisbeschichtung in den Systemen
Remmers Deck OS 8 WD (LE)

Eigenschaften:
- Hoch füllbar, Wasserdampfdiffusionsfähig
- Frost- und tauwechselbeständig
- Systemprüfung rückwärtige Durchfeuchtung
- Weichmacherfrei, nonyl- und alkylphenolfrei
- Im ausreagierten Zustand physiologisch unbedenklich
Produktkenndaten:
Im Anlieferungszustand -
Komponente A, Komponente B, Mischung,
Viskosität (25 °C): 300 mPa s, 450 mPa s, 950 mPa s,
Dichte (20 °C): 1,31 g/cm■, 1,11 g/cm■, 1,26 g/cm■,

Im ausreagierten Zustand
Festkörpergehalt 58 M-%

Die genannten Werte stellen typische
Produkteigenschaften dar und sind nicht als
verbindliche Produktspezifikationen zu verstehen.

Verbrauch:
mind. 0,15-0,25 kg/m² Remmers Epoxy BS 4000
<6320-6323> (Bedarf je nach Untergrund)
Menge: 0,000 m²

**9 Egalisieren mit einem gefüllten, wässrigen, 2K EP-Bindemittel (0,5 mm)**
Liefern und Herstellen einer Kratzspachtelung mit
einem diffusionsfähigen, wässrigen, pigmentierten
2-K EP-Bindemittel und einem Füllstoff mit
optimierter Spezialsieblinie.

gewählte Produkte oder gleichwertig:
Remmers Epoxy BS 4000 / Remmers SelectMix SBL DF

Farbton: nach Wahl des AG

Eigenschaften:
- Hoch füllbar, Wasserdampfdiffusionsfähig
- Frost- und tauwechselbeständig
- Systemprüfung rückwärtige Durchfeuchtung
- Weichmacherfrei, nonyl- und alkylphenolfrei
- Im ausreagierten Zustand physiologisch unbedenklich
Produktkenndaten:
Im Anlieferungszustand -
Komponente A, Komponente B, Mischung,
Viskosität (25 °C): 300 mPa s, 450 mPa s, 950 mPa s,
Dichte (20 °C): 1,31 g/cm■, 1,11 g/cm■, 1,26 g/cm■,

Verbrauch:
mind. 0,5 kg/m² Remmers Epoxy BS 4000 <6320-6323>
ca. 0,5 kg/m² Remmers Selectmix SBL DF <6751>
sowie 0,05 l Wasser (bis 10% bez. Auf Bindemittel)
Menge: 0,000 m²

**10 Fließbeschichtung mit einem gefüllten, wässrigen, 2K EP-Bindemittel**
Liefern und Herstellen einer Fließbeschichtung mit
einem diffusionsfähigen, wässrigen, pigmentierten
2-K EP-Bindemittel und einem Füllstoff mit
optimierter Spezialsieblinie.

gewählte Produkte oder gleichwertig:
Remmers Epoxy BS 4000 / Remmers SelectMix SBL DF

Eigenschaften:
- Hoch füllbar, Wasserdampfdiffusionsfähig
- Frost- und tauwechselbeständig
- Systemprüfung rückwärtige Durchfeuchtung
- Weichmacherfrei, nonyl- und alkylphenolfrei
- Im ausreagierten Zustand physiologisch unbedenklich
Produktkenndaten:
Im Anlieferungszustand -
Komponente A, Komponente B, Mischung,
Viskosität (25 °C): 300 mPa s, 450 mPa s, 950 mPa s,
Dichte (20 °C): 1,31 g/cm■, 1,11 g/cm■, 1,26 g/cm■,

Verbrauch:
mind. 1,0 kg/m² Remmers Epoxy BS 4000 <6320-6323>
ca. 1,5 kg/m² Remmers Selectmix SBL DF <6751>
sowie 0,10 l Wasser (bis 10% bez. Auf Bindemittel)
Menge: 0,000 m²

**11 Versiegelung mit einem wässrigen, pigmentierten 2-K EP-Bindemittel**
Liefern und Herstellen einer diffusionsfähigen
Versiegelung auf vorbereitete Flächen
mit einem pigmentierten, wässrigen, seidenglänzenden
2-K EP-Bindemittel.

gewähltes Produkt oder gleichwertig:
Remmers Epoxy BS 3000 SG

Anwendungsbereich:
Versiegelung in/auf  Remmers WDD-(Abstreu-)Systemen
- Kopfversiegelung beim Remmers Deck OS 8 WD
Eigenschaften:
- Wasserdampfdiffusionsfähig
- Weichmacherfrei, nonyl- und alkylphenolfrei
- Im ausreagierten Zustand physiologisch unbedenklich
Produktkenndaten:
Im Anlieferungszustand -
Komponente A, Komponente B, Mischung,
Viskosität (25 °C): 400 mPa s, 200 mPa s, 750 mPa s,
Dichte (20 °C): 1,5 g/cm■, 1,1 g/cm■, 1,4 g/cm■,

Die genannten Werte stellen typische
Produkteigenschaften dar und sind nicht als
verbindliche Produktspezifikationen zu verstehen.

Im ausreagierten Zustand -
Festkörpergehalt 65 M-%

Verbrauch:
0,15-0,25 kg/m² Remmers Epoxy BS 3000 SG
<6380-6383, 6383 u. 6389>
Menge: 0,000 m²

**12 Kontrasteinstreuung mit Farbflocken AF2**
*** Bedarfsposition ohne GB
Liefern und Herstellen einer Beschichtung mit
Kontrasteinstreuung. In die noch frische Schicht
werden hierzu Remmers Artico Flake per Hand oder
Flockenpistole gleichmäßig bis zum
gewünschten Abdeckungsgrad (< 70%) eingebracht.

Gewähltes Produkt oder gleichwertig:
Remmers ArtiCo Flake

Produktkenndaten:
Korndichte 2,65 g/cm■
Schüttdichte 0,5 - 1,0 g/cm■
Flockengröße mittel
Form Fest

Die genannten Werte stellen typische
Produkteigenschaften dar und sind nicht als
verbindliche Produktspezifikationen zu verstehen.

Verbrauch:
ca. 0,03-0,05 kg/m²  Remmers Colorflakes <6461>
(Farbton nach Wahl des AG)
Menge: 0,000 m²

**13 Versiegelung mit PUR Top M Plus**
*** Grundposition ZZ 001.0
Liefern und Herstellen einer Versiegelung mit einem
rutschhemmenden, transparenten, UV-beständigen 1-K PUR-
Bindemittel und polymeren Granulat.
Oberfläche seidenmatt, leicht strukturiert
-  Versiegelung in DIBt-zugelassenen Systemen für
Aufenthaltsräume (AbZ Z-156.605-1594)

gewähltes Produkt oder gleichwertig:
Remmers PUR Top M Plus

Eigenschaften:
- Mechanisch u. Chemisch belastbar
- Bei Bedarf pigmentierbar
Produktkenndaten:
Dichte (20 °C) 1,2 g/cm■

Die genannten Werte stellen typische
Produkteigenschaften dar und sind nicht als
verbindliche Produktspezifikationen zu verstehen.

Verbrauch:
max. 0,10 kg/m²  PUR Top M Plus <6735>
Menge: 0,000 m²

**14 PUR Aqua Top 500 2K M als Versiegelung**
*** Wahlposition ZZ 001.1
Liefern und Herstellen einer Versiegelung mit
einem mattem, transparenten, lösemittel- und
weichmacherfreien wässrigen 2-K PU-Bindemittel.

gewähltes Produkt oder gleichwertig:
Remmers PUR Aqua Top 500 2K M

- Fixierung und Versiegelung von Remmers Flockenbelägen
- Versiegelung in DIBt-zugelassenen Systemen für
Aufenthaltsräume (AbZ Z-156.605-1414 Z-156.605-1487
Z-156.605-1594)

Eigenschaften:
- Rutschhemmend
- Lichtecht
- Wasserdampfdiffusionsfähig
Produktkenndaten:
Im Anlieferungszustand -
Komponente A, Komponente B, Mischung,
Dichte (20 °C): 1,23 g/cm■, 1,15 g/cm■, 1,23 g/cm■,
Viskosität (25 °C): 263 mPa s, 613 mPa s, 431 mPa s,

Im ausreagierten Zustand
Feststoffgehalt 43 M-%

Die genannten Werte stellen typische
Produkteigenschaften dar und sind nicht als
verbindliche Produktspezifikationen zu verstehen.

Verbrauch:
ca. 0,15-0,20 kg/m² Remmers PUR Aqua Top 500 2K M
<3633>
Menge: 0,000 m²

**15 Rutschhemmende Versiegelung PUR Aqua Top 2K M Plus**
*** Wahlposition ZZ 001.2
Liefern und Herstellen einer strukturierten,
seidenmatten,  transparenten, vergilbungsfreien,
zweikomponentigen,
wässrigen Polyurethanversiegelung.

Mithilfe des bereits enthaltenen Polymergranulats ist
diese Versiegelung als rutschhemmend eingestuft (R 11).

Gewähltes Produkt: Remmers PUR Aqua Top 2 K M Plus
- Rutschhemmende Versiegelung für mechanisch leicht
beanspruchte Flächen
Eigenschaften
- Lichtecht
- Wasserdampfdiffusionsfähig

Produktkenndaten:
Im Anlieferungszustand -
Komponente A, Komponente B, Mischung,
Dichte (20 °C): 1,23 g/cm■, 1,15 g/cm■, 1,23 g/cm■,
Viskosität (25 °C): 263 mPa s, 613 mPa s, 431 mPa s,

Im ausreagierten Zustand
Feststoffgehalt 38 M-%

Die genannten Werte stellen typische
Produkteigenschaften dar und sind nicht als
verbindliche Produktspezifikationen zu verstehen.

Verbrauch:
0,13 kg/m² Remmers PUR Aqua Top 2K M Plus <3631>
Menge: 0,000 m²
